# Volante LegioStop negro, referencia 350894180 de Georg Fischer. 3/4"/53 SSV

- Propiedad del archivo: CONSTRUNARIO
- Formato: FIEBDC-3/2012
- Programa: Construnario Versión 3.51
- Fecha de los precios: 29/01/2024
- Divisa: EUR

**350894180** u Volante LegioStop negro, referencia 350894180 de Georg Fischer. 3/4"/53 SSV
Descripción: para la válvula tipo Y JRG LegioStop
