# Junta tórica ISO3601 EPDM, referencia 350981123 de Georg Fischer. 2.62x28.24

- Propiedad del archivo: CONSTRUNARIO
- Formato: FIEBDC-3/2012
- Programa: Construnario Versión 3.51
- Fecha de los precios: 29/01/2024
- Divisa: EUR

**350981123** u Junta tórica ISO3601 EPDM, referencia 350981123 de Georg Fischer. 2.62x28.24
Para cuerpo de válvula a partir de 2007
