# Extensión de vástago de válvula hexagonal, referencia 351062070 de Georg Fischer. SW13-275

- Propiedad del archivo: CONSTRUNARIO
- Formato: FIEBDC-3/2012
- Programa: Construnario Versión 3.51
- Fecha de los precios: 29/01/2024
- Divisa: EUR

**351062070** u Extensión de vástago de válvula hexagonal, referencia 351062070 de Georg Fischer. SW13-275
Descripción: para válvula de asiento recto oculta Material: aluminio
