# Llave de tubo, referencia 350906101 de Georg Fischer. SW6

- Propiedad del archivo: CONSTRUNARIO
- Formato: FIEBDC-3/2012
- Programa: Construnario Versión 3.51
- Fecha de los precios: 29/01/2024
- Divisa: EUR

**350906101** u Llave de tubo, referencia 350906101 de Georg Fischer. SW6
Material: latón
