# Te JRG, referencia 351114902 de Georg Fischer. DN25

- Propiedad del archivo: CONSTRUNARIO
- Formato: FIEBDC-3/2012
- Programa: Construnario Versión 3.51
- Fecha de los precios: 29/01/2024
- Divisa: EUR

**351114902** u Te JRG, referencia 351114902 de Georg Fischer. DN25
Descripción: a la válvula mezcladora de derivación JRG Material: bronce, EPD
