# Boquilla doble corta, referencia 350941104 de Georg Fischer. 2"

- Propiedad del archivo: CONSTRUNARIO
- Formato: FIEBDC-3/2012
- Programa: Construnario Versión 3.51
- Fecha de los precios: 29/01/2024
- Divisa: EUR

**350941104** u Boquilla doble corta, referencia 350941104 de Georg Fischer. 2"
Material: latón
