# Tapón, referencia 350895366 de Georg Fischer. 23/8x1/2" PN16

- Propiedad del archivo: CONSTRUNARIO
- Formato: FIEBDC-3/2012
- Programa: Construnario Versión 3.51
- Fecha de los precios: 29/01/2024
- Divisa: EUR

**350895366** u Tapón, referencia 350895366 de Georg Fischer. 23/8x1/2" PN16
Material: bronce Conexión: rosca hembra
