# Te 90º reducida PP-R, referencia 4302412521722 de Georg Fischer. 125X90X125

- Propiedad del archivo: CONSTRUNARIO
- Formato: FIEBDC-3/2012
- Programa: Construnario Versión 3.51
- Fecha de los precios: 29/01/2024
- Divisa: EUR

**4302412521722** u Te 90º reducida PP-R, referencia 4302412521722 de Georg Fischer. 125X90X125
Te 90º reducida PP-R 125X90X125
