# Te igual de 90º, referencia 761069238 de Georg Fischer. d20mm

- Propiedad del archivo: CONSTRUNARIO
- Formato: FIEBDC-3/2012
- Programa: Construnario Versión 3.51
- Fecha de los precios: 29/01/2024
- Divisa: EUR

**761069238** u Te igual de 90º, referencia 761069238 de Georg Fischer. d20mm
Te igual de 90º
