# Plato de ducha, referencia PD01 de Densificados. Min80cm – max200cm

- Propiedad del archivo: CONSTRUNARIO
- Formato: FIEBDC-3/2012
- Programa: Construnario Versión 3.51
- Fecha de los precios: 22/09/2023
- Divisa: EUR

**PD01** u Plato de ducha, referencia PD01 de Densificados. Min80cm – max200cm
Stonacril Plus/Stonacril Selection
