# Lavabo sobre encimera modelo Asis de Kyria. Para encimera 1,2 cm

- Propiedad del archivo: CONSTRUNARIO
- Formato: FIEBDC-3/2012
- Programa: Construnario Versión 3.51
- Fecha de los precios: 09/10/2023
- Divisa: EUR

**ASIS** u Lavabo sobre encimera modelo Asis de Kyria. Para encimera 1,2 cm
Para encimera 1,2 cm. Altura mínima de cajón 24 cm. Desagüe atrasado
