# Plato de ducha Xpress en Durian tapa inox. Largo:100

- Propiedad del archivo: CONSTRUNARIO
- Formato: FIEBDC-3/2012
- Programa: Construnario Versión 3.51
- Fecha de los precios: 18/10/2023
- Divisa: EUR

**701100YYY 00** u Plato de ducha Xpress en Durian tapa inox. Largo:100
YYY=medida de ANCHO. Válvula plana de 6 cm. de altura y tapa incluida.
