# Manguera libre de halógenos, referencia AE/MANG3R0H de Aguilera - Accesorios para equipos complementarios Aguilera

- Propiedad del archivo: CONSTRUNARIO
- Formato: FIEBDC-3/2012
- Programa: Construnario Versión 3.51
- Fecha de los precios: 14/11/2023
- Divisa: EUR

**AEMANG3R0H** m Manguera libre de halógenos, referencia AE/MANG3R0H de Aguilera - Accesorios para equipos complementarios Aguilera
Precio: 0.87
Manguera libre de halógenos,
