# AE/V-R2450F. Retenedor para suelo - AE/V-R2450F. Retenedor para suelo Aguilera

- Propiedad del archivo: CONSTRUNARIO
- Formato: FIEBDC-3/2012
- Programa: Construnario Versión 3.51
- Fecha de los precios: 14/11/2023
- Divisa: EUR

**AEV-R2450F** u AE/V-R2450F. Retenedor para suelo - AE/V-R2450F. Retenedor para suelo Aguilera
Precio: 86.00
Retenedor para suelo de Aguilera Electrónica.
