# ALIMENTACIÓN - de Fermax

- Propiedad del archivo: CONSTRUNARIO
- Formato: FIEBDC-3/2012
- Programa: Construnario Versión 3.51
- Fecha de los precios: 08/01/2024
- Divisa: EUR
- Código: fermax-elect (09/01/2024)

**ALIMENTACION** u ALIMENTACIÓN - de Fermax

| Código | Ud | Descripción | Rendimiento |
|---|---|---|---|
| FMX07666 | u | BF2B / Alimentador 12VDC 0,5A Backup, referencia 7666 de Fermax (material) | 1.000 |
| FMX09836 | u | BF22/Alimentador 12 VDC 1A DIN-4, referencia 9836 de Fermax (material) | 2.000 |

## Recursos

**FMX07666** u BF2B / Alimentador 12VDC 0,5A Backup, referencia 7666 de Fermax
Código EAN: 8424299076669

**FMX09836** u BF22/Alimentador 12 VDC 1A DIN-4, referencia 9836 de Fermax
EAN: 8424299098364 Código EAN: 8424299098364
