# Mando RF Keysingle Plus4, referencia 5232 de Fermax. 4 pulsadores - de Fermax

- Propiedad del archivo: CONSTRUNARIO
- Formato: FIEBDC-3/2012
- Programa: Construnario Versión 3.51
- Fecha de los precios: 08/01/2024
- Divisa: EUR

**FMX05232** u Mando RF Keysingle Plus4, referencia 5232 de Fermax. 4 pulsadores - de Fermax
Precio: 42.00
4 pulsadores Código EAN: 8424299052328
