# Polifusor, referencia POLI-110 de la serie helisystem® de Heliroma. Medidas: 20-110

- Propiedad del archivo: CONSTRUNARIO
- Formato: FIEBDC-3/2012
- Programa: Construnario Versión 3.51
- Fecha de los precios: 06/06/2024
- Divisa: EUR

| Código | Ud | Descripción | Precio |
|---|---|---|---|
| POLI110 | u | Polifusor, referencia POLI-110 de la serie helisystem® de Heliroma. Medidas: 20-110 | 559.48 |
