# PP-R shear, reference TES75 from Heliroma HELISYSTEM® serie. Dimensions: 16-75

- Propiedad del archivo: CONSTRUNARIO
- Formato: FIEBDC-3/2012
- Programa: Construnario Versión 3.51
- Fecha de los precios: 16/01/2025
- Divisa: EUR

**TES75** u PP-R shear, reference TES75 from Heliroma HELISYSTEM® serie. Dimensions: 16-75
Precio: 1167.14
Cutting capacity: 16-75 Material: PP-R
