# Caja de plástico, referencia VA0001 de la serie heliklima® de Heliroma

- Propiedad del archivo: CONSTRUNARIO
- Formato: FIEBDC-3/2012
- Programa: Construnario Versión 3.51
- Fecha de los precios: 06/06/2024
- Divisa: EUR

| Código | Ud | Descripción | Precio |
|---|---|---|---|
| VA0001 | u | Caja de plástico, referencia VA0001 de la serie heliklima® de Heliroma. | 37.65 |
