# Endurecedor para Mimper Top Coat de Mimper. 900 gr

- Propiedad del archivo: CONSTRUNARIO
- Formato: FIEBDC-3/2012
- Programa: Construnario Versión 3.51
- Fecha de los precios: 06/06/2024
- Divisa: EUR

| Código | Ud | Descripción | Precio |
|---|---|---|---|
| MIM_234 | u | Endurecedor para Mimper Top Coat de Mimper. 900 gr | 61.99 |
