# Extintor de CO2 de 10kg, referencia 310-C de Cofem. Con carro

- Propiedad del archivo: CONSTRUNARIO
- Formato: FIEBDC-3/2012
- Programa: Construnario Versión 3.51
- Fecha de los precios: 11/07/2024
- Divisa: EUR

| Código | Ud | Descripción | Precio |
|---|---|---|---|
| 310-C | u | Extintor de CO2 de 10kg, referencia 310-C de Cofem. Con carro | 500.03 |
