# Marco tapajuntas para empotrar CR3XH2 pintado, referencia C3AXMEP de Cofem

- Propiedad del archivo: CONSTRUNARIO
- Formato: FIEBDC-3/2012
- Programa: Construnario Versión 3.51
- Fecha de los precios: 11/07/2024
- Divisa: EUR

| Código | Ud | Descripción | Precio |
|---|---|---|---|
| C3AXMEP | u | Marco tapajuntas para empotrar CR3XH2 pintado, referencia C3AXMEP de Cofem | 61.58 |
