# Soporte giratorio para pared CFMCS3041/ 3082, referencia CFMACWMCS de Cofem

- Propiedad del archivo: CONSTRUNARIO
- Formato: FIEBDC-3/2012
- Programa: Construnario Versión 3.51
- Fecha de los precios: 16/07/2024
- Divisa: EUR

| Código | Ud | Descripción | Precio |
|---|---|---|---|
| CFMACWMCS | u | Soporte giratorio para pared CFMCS3041/ 3082, referencia CFMACWMCS de Cofem | 34.78 |
