# Proyector de sonido unidireccional aluminio, referencia CFVDP1420EN de Cofem. 20W IP66

- Propiedad del archivo: CONSTRUNARIO
- Formato: FIEBDC-3/2012
- Programa: Construnario Versión 3.51
- Fecha de los precios: 11/07/2024
- Divisa: EUR

| Código | Ud | Descripción | Precio |
|---|---|---|---|
| CFVDP1420EN | u | Proyector de sonido unidireccional aluminio, referencia CFVDP1420EN de Cofem. 20W IP66 | 167.78 |
