# Adaptador de 1" M-M en latón, referencia MA25L de Cofem

- Propiedad del archivo: CONSTRUNARIO
- Formato: FIEBDC-3/2012
- Programa: Construnario Versión 3.51
- Fecha de los precios: 16/07/2024
- Divisa: EUR

| Código | Ud | Descripción | Precio |
|---|---|---|---|
| MA25L | u | Adaptador de 1" M-M en latón, referencia MA25L de Cofem | 4.73 |
