# Base con luz para sirena de 24v con voz, referencia SIR24SLC de Cofem

- Propiedad del archivo: CONSTRUNARIO
- Formato: FIEBDC-3/2012
- Programa: Construnario Versión 3.51
- Fecha de los precios: 11/07/2024
- Divisa: EUR

| Código | Ud | Descripción | Precio |
|---|---|---|---|
| SIR24SLC | u | Base con luz para sirena de 24v con voz, referencia SIR24SLC de Cofem | 86.85 |
