# Tiras a base de poliolefina (TPO) sin armadura, Banda Combiflex de Sika.25 cm. Gris claro

- Propiedad del archivo: CONSTRUNARIO
- Formato: FIEBDC-3/2012
- Programa: Construnario Versión 3.51
- Fecha de los precios: 30/07/2024
- Divisa: EUR

| Código | Ud | Descripción | Precio |
|---|---|---|---|
| 406617SIK | m | Tiras a base de poliolefina (TPO) sin armadura, Banda Combiflex de Sika.25 cm. Gris claro | 14.70 |
