# Componente para Sikafloor-29 PurCem (c) de Sika. C190. 19 kg

- Propiedad del archivo: CONSTRUNARIO
- Formato: FIEBDC-3/2012
- Programa: Construnario Versión 3.51
- Fecha de los precios: 30/07/2024
- Divisa: EUR

**SIK_696037** u Componente para Sikafloor-29 PurCem (c) de Sika. C190. 19 kg
Precio: 42.16
Componente: C Código EAN: 7612895766379
