# Mitigeur Bidet - Serie Urban Chic de Ramón Soler

- Propiedad del archivo: CONSTRUNARIO
- Formato: FIEBDC-3/2012
- Programa: Construnario Versión 3.51
- Fecha de los precios: 19/03/2024
- Divisa: EUR

**210301_RSO** u Mitigeur Bidet - Serie Urban Chic de Ramón Soler
Precio: 226.60
Mitigeur Bidet Código EAN: 8428506024016
