# Monomando baño-ducha, referencia 9346S de Ramón Soler. Con inversor integrado - Monomando de Ramón Soler

- Propiedad del archivo: CONSTRUNARIO
- Formato: FIEBDC-3/2012
- Programa: Construnario Versión 3.51
- Fecha de los precios: 19/03/2024
- Divisa: EUR

**9346S_RSO** u Monomando baño-ducha, referencia 9346S de Ramón Soler. Con inversor integrado - Monomando de Ramón Soler
Precio: 285.20
Acabado: cromo Código EAN: 8428506016820
