# Monomando empotrado 2 vías, referencia 941502SNM de Ramón Soler. Acabado negro mate sin equipo de ducha - Monomando de Ramón Soler

- Propiedad del archivo: CONSTRUNARIO
- Formato: FIEBDC-3/2012
- Programa: Construnario Versión 3.51
- Fecha de los precios: 19/03/2024
- Divisa: EUR

| Código | Ud | Descripción | Precio |
|---|---|---|---|
| 941502SNM_RSO | u | Monomando empotrado 2 vías, referencia 941502SNM de Ramón Soler. Acabado negro mate sin equipo de ducha - Monomando de Ramón Soler | 180.40 |
