# Monomando ducha, sin equipo de ducha, serie Alexia. Negro mate - Serie Alexia de Ramón Soler

- Propiedad del archivo: CONSTRUNARIO
- Formato: FIEBDC-3/2012
- Programa: Construnario Versión 3.51
- Fecha de los precios: 15/04/2024
- Divisa: EUR

**RSO_36D305895** u Monomando ducha, sin equipo de ducha, serie Alexia. Negro mate - Serie Alexia de Ramón Soler
Precio: 183.40
Monomando ducha, sin equipo de ducha Código EAN: 8428506058950
