# Prensaestopas Iris-MP, referencia 21131630 de Pemsa. M63 (14x45)

- Propiedad del archivo: CONSTRUNARIO
- Formato: FIEBDC-3/2012
- Programa: Construnario Versión 3.51
- Fecha de los precios: 16/04/2024
- Divisa: EUR

**PEM21131630** u Prensaestopas Iris-MP, referencia 21131630 de Pemsa. M63 (14x45)
Precio: 69.39
Prensaestopas Iris-MP, referencia 21131630 de Pemsa. M63 (14x45) Código EAN: 8431927116338 Código ETIM 8.0: EC000441
