# Prensa Iris-IP, referencia 21140036 de Pemsa. PG36 (10x28) gris

- Propiedad del archivo: CONSTRUNARIO
- Formato: FIEBDC-3/2012
- Programa: Construnario Versión 3.51
- Fecha de los precios: 16/04/2024
- Divisa: EUR

**PEM21140036** u Prensa Iris-IP, referencia 21140036 de Pemsa. PG36 (10x28) gris
Precio: 8.69
Prensa Iris-IP, referencia 21140036 de Pemsa. PG36 (10x28) gris Código EAN: 8431927116376 Código ETIM 8.0: EC000441
