# Tuerca TCP, referencia 40020042 de Pemsa. PG42, gris

- Propiedad del archivo: CONSTRUNARIO
- Formato: FIEBDC-3/2012
- Programa: Construnario Versión 3.51
- Fecha de los precios: 16/04/2024
- Divisa: EUR

**PEM40020042** u Tuerca TCP, referencia 40020042 de Pemsa. PG42, gris
Precio: 2.14
Tuerca TCP, referencia 40020048 de Pemsa. PG48, gris Código EAN: 8431927019240 Código ETIM 8.0: EC000940
