# Inserto-MC, referencia 40030516 de Pemsa. PG16 d 3x 6

- Propiedad del archivo: CONSTRUNARIO
- Formato: FIEBDC-3/2012
- Programa: Construnario Versión 3.51
- Fecha de los precios: 16/04/2024
- Divisa: EUR

**PEM40030516** u Inserto-MC, referencia 40030516 de Pemsa. PG16 d 3x 6
Precio: 1.69
Inserto-MC, referencia 40030516 de Pemsa. PG16 d 3x 6 Código EAN: 8431927095701 Código ETIM 8.0: EC000879
