# Controlador con cable, referencia HW-PA201ABK de Haier

- Propiedad del archivo: CONSTRUNARIO
- Formato: FIEBDC-3/2012
- Programa: Construnario Versión 3.51
- Fecha de los precios: 24/04/2024
- Divisa: EUR

**HAI_HW_PA201ABK** u Controlador con cable, referencia HW-PA201ABK de Haier
Precio: 175.00
Controlador con cable
