# Cinta autoadhesiva para sellado de juntas

- Propiedad del archivo: CONSTRUNARIO
- Formato: FIEBDC-3/2012
- Programa: Construnario Versión 3.51
- Fecha de los precios: 29/04/2024
- Divisa: EUR

| Código | Ud | Descripción | Precio |
|---|---|---|---|
| MTCCAASJ | m2 | Cinta autoadhesiva para sellado de juntas. | 0.30 |
