# Cinta de papel con refuerzo metálico, según UNE-EN 14353

- Propiedad del archivo: CONSTRUNARIO
- Formato: FIEBDC-3/2012
- Programa: Construnario Versión 3.51
- Fecha de los precios: 29/04/2024
- Divisa: EUR

| Código | Ud | Descripción | Precio |
|---|---|---|---|
| MTCCPRM | m | Cinta de papel con refuerzo metálico, según UNE-EN 14353. | 0.48 |
