# Sistema de ventana exutorio AW RO 50

- Propiedad del archivo: CONSTRUNARIO
- Formato: FIEBDC-3/2012
- Programa: Construnario Versión 3.51
- Fecha de los precios: 17/05/2024
- Divisa: EUR

| Código | Ud | Descripción |
|---|---|---|
| AWSRO50 | m2 | Sistema de ventana exutorio AW RO 50 |
