# Base de empotrar Nema 5-15R americana de IDE - de IDE Electric

- Propiedad del archivo: CONSTRUNARIO
- Formato: FIEBDC-3/2012
- Programa: Construnario Versión 3.51
- Fecha de los precios: 06/06/2024
- Divisa: EUR

**IDE_00122** u Base de empotrar Nema 5-15R americana de IDE - de IDE Electric
Precio: 7.96
Base de empotrar Nema 5-15R americana
