# 0241 Reducción hexagonal INOX M-H 1"x 1/2" - De Genebre

- Propiedad del archivo: CONSTRUNARIO
- Formato: FIEBDC-3/2012
- Programa: Construnario Versión 3.51
- Fecha de los precios: 02/07/2024
- Divisa: EUR

**GEN0241 06 04** u 0241 Reducción hexagonal INOX M-H 1"x 1/2" - De Genebre
Precio: 4.53
GENEBRE 0241 Reducción Hexagonal INOX M-H 1"x 1/2" Código EAN: 8428381061892
