# 0241 Reducción hexagonal INOX M-H 2"x1 1/4" - De Genebre

- Propiedad del archivo: CONSTRUNARIO
- Formato: FIEBDC-3/2012
- Programa: Construnario Versión 3.51
- Fecha de los precios: 02/07/2024
- Divisa: EUR

**GEN0241 09 07** u 0241 Reducción hexagonal INOX M-H 2"x1 1/4" - De Genebre
Precio: 14.71
Reducción hexagonal INOX M-H 2"x1 1/4" Código EAN: 8428381056089
