# 0270 Manguito liso INOX H-H 2" - De Genebre

- Propiedad del archivo: CONSTRUNARIO
- Formato: FIEBDC-3/2012
- Programa: Construnario Versión 3.51
- Fecha de los precios: 28/06/2024
- Divisa: EUR

**GEN0270 09** u 0270 Manguito liso INOX H-H 2" - De Genebre
Precio: 16.71
Manguito liso INOX H-H 2" Código EAN: 8428381061045
