# 0341N Enlace INOX 3 piezas M-H Rosca NPT 3/8" - De Genebre

- Propiedad del archivo: CONSTRUNARIO
- Formato: FIEBDC-3/2012
- Programa: Construnario Versión 3.51
- Fecha de los precios: 02/07/2024
- Divisa: EUR

**GEN0341N 03** u 0341N Enlace INOX 3 piezas M-H Rosca NPT 3/8" - De Genebre
Precio: 12.54
Enlace INOX 3 piezas M-H Rosca NPT 3/8" Precios a consultar. Código EAN: 8428381202318
