# Cartucho D25 convencional - De Genebre

- Propiedad del archivo: CONSTRUNARIO
- Formato: FIEBDC-3/2012
- Programa: Construnario Versión 3.51
- Fecha de los precios: 01/07/2024
- Divisa: EUR

**GEN100044** u Cartucho D25 convencional - De Genebre
Precio: 14.70
Cartucho D25 convencional. Código EAN: 8428381143529
