# Conjunto sujeción 2 tornillos de Genebre - De Genebre

- Propiedad del archivo: CONSTRUNARIO
- Formato: FIEBDC-3/2012
- Programa: Construnario Versión 3.51
- Fecha de los precios: 23/10/2024
- Divisa: EUR

**GEN100091** u Conjunto sujeción 2 tornillos de Genebre - De Genebre
Precio: 11.02
Conjunto sujeción 2 tornillos. Código EAN: 8428381097273
