# Flexo 170 bronce T/Hembra cónica T/Hembra hexagonal - De Genebre

- Propiedad del archivo: CONSTRUNARIO
- Formato: FIEBDC-3/2012
- Programa: Construnario Versión 3.51
- Fecha de los precios: 02/07/2024
- Divisa: EUR

**GEN100135 43 00** u Flexo 170 bronce T/Hembra cónica T/Hembra hexagonal - De Genebre
Precio: 28.16
Flexo 170 bronce T/Hembra cónica T/Hembra hexagonal. Código EAN: 8428381258834
