# Set columna Serie Tau extensible con ducha, soporte y flexo - De Genebre

- Propiedad del archivo: CONSTRUNARIO
- Formato: FIEBDC-3/2012
- Programa: Construnario Versión 3.51
- Fecha de los precios: 02/07/2024
- Divisa: EUR

**GEN1745 45** u Set columna Serie Tau extensible con ducha, soporte y flexo - De Genebre
Precio: 410.75
Set columna Serie Tau extensible con ducha, soporte y flexo. Código EAN: 8428381553380
