# Montura cerámica 20Z apertura derecha de Genebre - De Genebre

- Propiedad del archivo: CONSTRUNARIO
- Formato: FIEBDC-3/2012
- Programa: Construnario Versión 3.51
- Fecha de los precios: 23/10/2024
- Divisa: EUR

**GEN67897 45** u Montura cerámica 20Z apertura derecha de Genebre - De Genebre
Precio: 13.71
Montura cerámica 20Z apertura derecha. Código EAN: 8428381271987
